# VF AS MT Süd 2026/2027 (AM WA, GB, EM)
Angebotsaufforderung (GAEB 90, DA83)
Vergabenummer: 26-04-26-2014
DV-Nummer: 26-04-26
Eröffnung: 31.03.26 00:00
Ende der Zuschlagsfrist: 04.05.26
Währung: EUR
Auftraggeber: Autobahn GmbH des Bundes

## VF AS MT Süd 2026/2027 (AM WA, GB, EM)
Datum: 27.04.26

### Abschnitt 01 VERKEHRSBESCHRÄNKENDE ANORDNUNG

#### Unterabschnitt 01.00 VERKEHRSZEICHENPLÄNE

**01.00.0001 Sätze Verkehrszeichenpläne erst.**
Sätze Verkehrszeichenpläne für die einzelnen
Verkehrsführungen von längerer Dauer nach ZTV SA 97,
RSA 21 herstellen, siehe Baubeschreibung Abschnitt
3.1.1, 4.1 und 4.2.
- Plan als Anlage für Verkehrsrechtliche Anordnung
  einschl. Detailpläne.
- in farbiger Ausferigung, DV gestützt erstellt.
- sinnvoller Maßstab nach Wahl des AN, ggf. überhöhte
  Darstellung der Breiten.
- in Datenart .cdr und .pdf jeweils 3-fach pro Satz.
- Vorlage bei der Straßenbaubehörde der Außenstelle
Montabaur
  mind. 12 Woche vor Beginn der Arbeiten.
Menge: 15,000 St
Zuordnung: 105

*Hinweis*
Für jede VF kürzerer Dauer, die nicht einem Regelplan
entspricht, ist ein VZ-Plan zu erstellen.

**01.00.0002 Sätze Verkehrszeichenpläne erst.**
Sätze Verkehrszeichenpläne für die einzelnen
Verkehrsführungen von kürzerer Dauer nach ZTV SA 97,
RSA 21 herstellen, siehe Baubeschreibung Abschnitt
3.1.1, 4.1 und 4.2.
- Plan als Anlage für Verkehrsrechtliche Anordnung
  einschl. Detailpläne.
- in farbiger Ausferigung, DV gestützt erstellt.
- sinnvoller Maßstab nach Wahl des AN, ggf. überhöhte
  Darstellung der Breiten.
- in Datenart .cdr und .pdf jeweils 3-fach pro Satz.
- Vorlage bei der Straßenbaubehörde der Außenstelle
Montabaur
  mind. 12 Woche vor Beginn der Arbeiten.
Menge: 10,000 St
Zuordnung: 105

### Abschnitt 02 VERKEHRSFÜH. V. LÄNGERER DAUER

#### Unterabschnitt 02.00 BAUSTELLENEINRICHTUNG

*Hinweis*
Bereich AM Wattenheim.

**02.00.0001 An- und Abfahrt Aufbau VF**
Für die An- und Abfahrt der Arbeitskolonnen zum Auf-
und Abbau
einer Arbeitsstelle von längerer Dauer im
Zuständigkeitsbereich der AM Wattenheim.
Es wird 1 St. An- und Abfahrt je Regelplan vergütet,
auch wenn für den  Auf- und Abbau mehrere Einsätze
erforderlich sind.
Die Bereitstellung und das betriebsfertige Aufstellen
der Werkzeuge und der sonstigen Betriebsmittel, die zur
vertragsgemäßen Durchführung der Bauleistung
erforderlich sind, werden mit den Positionen der
OZ-Gruppe 02.01. vergütet.
Menge: 15,000 St
Zuordnung: 101

*Hinweis*
Bereich AM Emmelshausen.

**02.00.0002 An- und Abfahrt Aufbau VF**
Für die An- und Abfahrt der Arbeitskolonnen zum Auf-
und Abbau
einer Arbeitsstelle von längerer Dauer im
Zuständigkeitsbereich der AM Emmelshausen.
Es wird 1 St. An- und Abfahrt je Regelplan vergütet,
auch wenn für den  Auf- und Abbau mehrere Einsätze
erforderlich sind.
Die Bereitstellung und das betriebsfertige Aufstellen
der Werkzeuge und der sonstigen Betriebsmittel, die zur
vertragsgemäßen Durchführung der Bauleistung
erforderlich sind, werden mit den Positionen der
OZ-Gruppe 02.01. vergütet.
Menge: 5,000 St
Zuordnung: 101

*Hinweis*
Bereich AM Gau-Bickelheim.

**02.00.0003 An- und Abfahrt Aufbau VF**
Für die An- und Abfahrt der Arbeitskolonnen zum Auf-
und Abbau
einer Arbeitsstelle von längerer Dauer im
Zuständigkeitsbereich der AM Gau-Bickelheim.
Es wird 1 St. An- und Abfahrt je Regelplan vergütet,
auch wenn für den  Auf- und Abbau mehrere Einsätze
erforderlich sind.
Die Bereitstellung und das betriebsfertige Aufstellen
der Werkzeuge und der sonstigen Betriebsmittel, die zur
vertragsgemäßen Durchführung der Bauleistung
erforderlich sind, werden mit den Positionen der
OZ-Gruppe 02.01. vergütet.
Menge: 5,000 St
Zuordnung: 101

**02.00.0004 Zulage Nachtarbeit**
Zulage für die vorgenannten Positionen
Baustelleneinrichtung. Vergütet wird der Mehraufwand
für das Einrichten oder Räumen der Baustellen, sowie
für die Beschilderungsarbeiten von 22.00 bis 06:00 Uhr
(Nachtarbeit) auf Anordnung des AG.
Siehe Baubeschreibung Punkt 1.1.
Menge: 5,000 St
Zuordnung: 101

**02.00.0005 Zulage Sonn- und Feiertag**
Zulage für die vorgenannten Positionen
Baustelleneinrichtung. Vergütet wird der Mehraufwand
für das Einrichten oder Räumen der Baustellen, sowie
die Beschilderungsarbeiten an Sonn- und Feiertagen auf
Anordnung des AG.
Siehe Baubeschreibung Punkt 1.1.
Menge: 8,000 St
Zuordnung: 101

**02.00.0006 Stillstands- und Wartezeiten**
Durch den AG angeordnete, bzw. durch ihn zu vertretende
Stillstands- oder Wartezeiten für alle auf der
Baustelle befindlichen Geräte, Werkzeuge, Personal und
sonstige Betriebsmittel.
Vergütet werden die tatsächlichen Stillstands- bzw.
Wartezeiten und nicht Personen- oder Maschinenstunden.
(Der Einsatz hat bereits begonnen und wird dann
unterbrochen).
Menge: 5,000 h
Zuordnung: 101

**02.00.0007 An- und Abfahrt einer Arbeitskol.**
Für die An- und Abfahrt einer Arbeitskolonne zum Umbau
einer Arbeitsstelle von längerer Dauer.
Geräte, Werkzeuge und sonstige Betriebsmittel, die zur
vertragsgemäßen Durchführung der Bauleistungen
erforderlich sind, auf die Baustelle im
Zuständigkeitsbereich der jeweiligen AM transportieren,
bereitstellen und betriebsfertig aufstellen.
Kosten für Vorhalten, Unterhalten sowie den Auf und
Abbau der einzelnen Verkehrsführungen werden über die
entsprechenden Positionen vergütet. Nach Beendigung der
Arbeiten die Baustelle von allen Geräten, Werkzeugen
und sonstigen Betriebsmittel räumen.
Wird die Baustelle verlängert, so wird die
entsprechende Position Auf- und Abbau einer
Verkehrsführung zur Hälfte vergütet; zusätzliches
Material in Längsabsperrung über die entsprechenden
Positionen. Weitere Angaben hierzu siehe Punkt 1.1 der
Baubeschreibung.
Menge: 5,000 St
Zuordnung: 101

*Hinweis*
Baken der Längsabsicherung werden gesondert vergütet.

#### Unterabschnitt 02.01 AUF- UND ABBAU LÄNGERER DAUER

**02.01.0001 Verkehrssich. läng.Dauer x+2-DI/1l**
Verkehrssicherung an Arbeitsstellen von längerer Dauer
aufstellen und beseitigen.
Vorhalten, Warten und Betreiben werden gesondert
vergütet.
Vorübergehende Verkehrssicherungsmaßnahmen durchführen.

Vorübergehende Markierung, bauliches Leitelement und
transportable Schutzeinrichtung werden gesondert
vergütet. 70 v.H. der Pauschale werden nach
betriebsfertigem Aufstellen, der Rest nach Beseitigen
vergütet.
Verkehrssicherung an Arbeitsstelle.
Nach RSA, Regelplan 'DI/1l inkl. der Baken im
VERSCHWENKUNGS- UND ZULAUFBEREICH UND FREIRAUM und
einschl. 1 Stück Aufbaulichtanlage und Beleuchtung.'
Kontrolle gem. ZTV-SA für die gesamte
Arbeitsstellensicherung wird gesondert vergütet.
Menge: 3,000 St
Zuordnung: 105

**02.01.0002 Verkehrssich. läng.Dauer x+2-DI/1r**
Verkehrssicherung an Arbeitsstellen von längerer Dauer
aufstellen und beseitigen.
Vorhalten, Warten und Betreiben werden gesondert
vergütet.
Vorübergehende Verkehrssicherungsmaßnahmen durchführen.

Vorübergehende Markierung, bauliches Leitelement und
transportable Schutzeinrichtung werden gesondert
vergütet. 70 v.H. der Pauschale werden nach
betriebsfertigem Aufstellen, der Rest nach Beseitigen
vergütet.
Verkehrssicherung an Arbeitsstelle.
Nach RSA, Regelplan 'DI/1r inkl. der Baken im
VERSCHWENKUNGS- UND ZULAUFBEREICH UND FREIRAUM und
einschl. 1 Stück Aufbaulichtanlage und Beleuchtung.'
Kontrolle gem. ZTV-SA für die gesamte
Arbeitsstellensicherung wird gesondert vergütet.
Menge: 3,000 St
Zuordnung: 105

**02.01.0003 Verkehrssich. läng.Dauer x+2-DI/2**
Verkehrssicherung an Arbeitsstellen von längerer Dauer
aufstellen und beseitigen.
Vorhalten, Warten und Betreiben werden gesondert
vergütet.
Vorübergehende Verkehrssicherungsmaßnahmen durchführen.

Vorübergehende Markierung, bauliches Leitelement und
transportable Schutzeinrichtung werden gesondert
vergütet. 70 v.H. der Pauschale werden nach
betriebsfertigem Aufstellen, der Rest nach Beseitigen
vergütet.
Verkehrssicherung an Arbeitsstelle.
Nach RSA, Regelplan 'DI/2 inkl. der Baken im
VERSCHWENKUNGS- UND ZULAUFBEREICH UND FREIRAUM und
einschl. 1 Stück Aufbaulichtanlage und Beleuchtung.'
Kontrolle gem. ZTV-SA für die gesamte
Arbeitsstellensicherung wird gesondert vergütet.
Menge: 3,000 St
Zuordnung: 105

**02.01.0004 Verkehrssich. läng.Dauer x+1-DI/3l**
Verkehrssicherung an Arbeitsstellen von längerer Dauer
aufstellen und beseitigen.
Vorhalten, Warten und Betreiben werden gesondert
vergütet.
Vorübergehende Verkehrssicherungsmaßnahmen durchführen.

Vorübergehende Markierung, bauliches Leitelement und
transportable Schutzeinrichtung werden gesondert
vergütet. 70 v.H. der Pauschale werden nach
betriebsfertigem Aufstellen, der Rest nach Beseitigen
vergütet.
Verkehrssicherung an Arbeitsstelle.
Nach RSA, Regelplan 'DI/3l inkl. der Baken im
VERSCHWENKUNGS- UND ZULAUFBEREICH UND FREIRAUM und
einschl. 1 Stück Aufbaulichtanlagen und Beleuchtung.'
Kontrolle gem. ZTV-SA für die gesamte
Arbeitsstellensicherung wird gesondert vergütet.
Menge: 3,000 St
Zuordnung: 105

**02.01.0005 Verkehrssich. läng.Dauer x+1-DI/3r**
Verkehrssicherung an Arbeitsstellen von längerer Dauer
aufstellen und beseitigen.
Vorhalten, Warten und Betreiben werden gesondert
vergütet.
Vorübergehende Verkehrssicherungsmaßnahmen durchführen.

Vorübergehende Markierung, bauliches Leitelement und
transportable Schutzeinrichtung werden gesondert
vergütet. 70 v.H. der Pauschale werden nach
betriebsfertigem Aufstellen, der Rest nach Beseitigen
vergütet.
Verkehrssicherung an Arbeitsstelle.
Nach RSA, Regelplan 'DI/3r inkl. der Baken im
VERSCHWENKUNGS- UND ZULAUFBEREICH UND FREIRAUM und
einschl. 2 Stück Aufbaulichtanlagen und Beleuchtung.'
Kontrolle gem. ZTV-SA für die gesamte
Arbeitsstellensicherung wird gesondert vergütet.
Menge: 3,000 St
Zuordnung: 105

**02.01.0006 Verkehrssich. läng.Dauer x+2-DI/4**
Verkehrssicherung an Arbeitsstellen von längerer Dauer
aufstellen und beseitigen.
Vorhalten, Warten und Betreiben werden gesondert
vergütet.
Vorübergehende Verkehrssicherungsmaßnahmen durchführen.

Vorübergehende Markierung, bauliches Leitelement und
transportable Schutzeinrichtung werden gesondert
vergütet. 70 v.H. der Pauschale werden nach
betriebsfertigem Aufstellen, der Rest nach Beseitigen
vergütet.
Verkehrssicherung an Arbeitsstelle.
Nach RSA, Regelplan 'DI/4 inkl. der Baken im
VERSCHWENKUNGS- UND ZULAUFBEREICH UND FREIRAUM und
einschl. 1 Stück Aufbaulichtanlagen und Beleuchtung.'
Kontrolle gem. ZTV-SA für die gesamte
Arbeitsstellensicherung wird gesondert vergütet.
Menge: 3,000 St
Zuordnung: 105

**02.01.0007 Verkehrssich. läng.Dauer AS 1**
Verkehrssicherung an Arbeitsstellen von längerer Dauer
aufstellen und beseitigen.
Vorhalten, warten und betreiben werden gesondert
vergütet.
Vorübergehende Verkehrssicherungsmaßnahmen durchführen.

Vorübergehende Markierung, bauliches Leitelement und
transportable Schutzeinrichtung werden gesondert
vergütet. 70 v.H. der Pauschale werden nach
betriebsfertigem Aufstellen, der Rest nach Beseitigen
vergütet.
Verkehrssicherung an Arbeitsstelle und
Umleitungsstrecke.
Nach RSA, Regelplan 'D AS 1.'
Kontrolle gem. ZTV-SA für die gesamte
Arbeitsstellensicherung wird gesondert vergütet.
Menge: 1,000 St
Zuordnung: 105

**02.01.0008 Verkehrssich. läng.Dauer AS 2**
Verkehrssicherung an Arbeitsstellen von längerer Dauer
aufstellen und beseitigen.
Vorhalten, warten und betreiben werden gesondert
vergütet.
Vorübergehende Verkehrssicherungsmaßnahmen durchführen.

Vorübergehende Markierung, bauliches Leitelement und
transportable Schutzeinrichtung werden gesondert
vergütet. 70 v.H. der Pauschale werden nach
betriebsfertigem Aufstellen, der Rest nach Beseitigen
vergütet.
Verkehrssicherung an Arbeitsstelle und
Umleitungsstrecke.
Nach RSA, Regelplan 'D AS 2.'
Kontrolle gem. ZTV-SA für die gesamte
Arbeitsstellensicherung wird gesondert vergütet.
Menge: 1,000 St
Zuordnung: 105

**02.01.0009 Verkehrssich. läng.Dauer U-Plan 1**
Verkehrssicherung an Arbeitsstellen von längerer Dauer
aufstellen und beseitigen.
Vorhalten, warten und betreiben werden gesondert
vergütet.
Vorübergehende Verkehrssicherungsmaßnahmen durchführen.

Vorübergehende Markierung, bauliches Leitelement und
transportable Schutzeinrichtung werden gesondert
vergütet. 70 v.H. der Pauschale werden nach
betriebsfertigem Aufstellen, der Rest nach Beseitigen
vergütet.
Verkehrssicherung an Umleitungsstrecke.
Nach RSA, Regelplan 'U-Plan 1: Umleitung über vorherige
AS.'
Kontrolle gem. ZTV-SA für die gesamte
Arbeitsstellensicherung wird gesondert vergütet.
Menge: 1,000 St
Zuordnung: 105

**02.01.0010 Verkehrssich. läng.Dauer U-Plan 2**
Verkehrssicherung an Arbeitsstellen von längerer Dauer
aufstellen und beseitigen.
Vorhalten, warten und betreiben werden gesondert
vergütet.
Vorübergehende Verkehrssicherungsmaßnahmen durchführen.

Vorübergehende Markierung, bauliches Leitelement und
transportable Schutzeinrichtung werden gesondert
vergütet. 70 v.H. der Pauschale werden nach
betriebsfertigem Aufstellen, der Rest nach Beseitigen
vergütet.
Verkehrssicherung an Umleitungsstrecke.
Nach RSA, Regelplan 'U-Plan 1: Umleitung über folgende
AS.'
Kontrolle gem. ZTV-SA für die gesamte
Arbeitsstellensicherung wird gesondert vergütet.
Menge: 1,000 St
Zuordnung: 105

**02.01.0011 Verkehrssich. läng.Dauer CI/3**
Verkehrssicherung an Arbeitsstellen von längerer Dauer
aufstellen und beseitigen.
Vorhalten, Warten und Betreiben werden gesondert
vergütet.
Vorübergehende Sicherungsmaßnahmen durchführen.
Vorübergehende Markierung, bauliches Leitelement und
transportable Schutzeinrichtung werden gesondert
vergütet. 70 v.H. der Pauschale werden nach betriebsfertigem Aufstellen, der Rest nach Beseitigen
vergütet.
Verkehrssicherung an Arbeitsstelle.
Nach RSA, Regelplan 'CI/3 inkl. der Baken im
VERSCHWENKUNGSBEREICH.'
Kontrolle gem. ZTV-SA für die gesamte Arbeitsstellensicherung wird gesondert vergütet.
Menge: 1,000 St

**02.01.0012 Verkehrssich. läng.Dauer CI/5**
Verkehrssicherung an Arbeitsstellen von längerer Dauer
aufstellen und beseitigen.
Vorhalten, Warten und Betreiben werden gesondert
vergütet.
Vorübergehende Sicherungsmaßnahmen durchführen.
Vorübergehende Markierung, bauliches Leitelement und
transportable Schutzeinrichtung werden gesondert
vergütet. 70 v.H. der Pauschale werden nach betriebsfertigem Aufstellen, der Rest nach Beseitigen
vergütet.
Verkehrssicherung an Arbeitsstelle.
Nach RSA, Regelplan 'CI/5 inkl. der Baken im
VERSCHWENKUNGSBEREICH.'
Kontrolle gem. ZTV-SA für die gesamte Arbeitsstellensicherung wird gesondert vergütet.
Menge: 7,000 St

**02.01.0013 Verkehrssich. läng.Dauer CI/9**
Verkehrssicherung an Arbeitsstellen von längerer Dauer
aufstellen und beseitigen.
Vorhalten, Warten und Betreiben werden gesondert
vergütet.
Vorübergehende Sicherungsmaßnahmen durchführen.
Vorübergehende Markierung, bauliches Leitelement und
transportable Schutzeinrichtung werden gesondert
vergütet. 70 v.H. der Pauschale werden nach betriebsfertigem Aufstellen, der Rest nach Beseitigen
vergütet.
Verkehrssicherung an Arbeitsstelle.
Nach RSA, Regelplan 'CI/9 inkl. der Baken im
VERSCHWENKUNGSBEREICH.'
Kontrolle gem. ZTV-SA für die gesamte Arbeitsstellensicherung wird gesondert vergütet.
Menge: 2,000 St

**02.01.0014 Verkehrssich. läng.Dauer CI/4**
Verkehrssicherung an Arbeitsstellen von längerer Dauer
aufstellen und beseitigen.
Vorhalten, Warten und Betreiben werden gesondert
vergütet.
Vorübergehende Sicherungsmaßnahmen durchführen.
Vorübergehende Markierung, bauliches Leitelement und
transportable Schutzeinrichtung werden gesondert
vergütet. 70 v.H. der Pauschale werden nach betriebsfertigem Aufstellen, der Rest nach Beseitigen
vergütet.
Verkehrssicherung an Arbeitsstelle.
Nach RSA, Regelplan 'CI/4 inkl. der Baken im
VERSCHWENKUNGSBEREICH.'
Kontrolle gem. ZTV-SA für die gesamte Arbeitsstellensicherung wird gesondert vergütet.
Menge: 5,000 St

**02.01.0015 Verkehrssich. läng.Dauer BII/6**
Verkehrssicherung an Arbeitsstellen von längerer Dauer
aufstellen und beseitigen.
Vorhalten, Warten und Betreiben werden gesondert
vergütet.
Vorübergehende Sicherungsmaßnahmen durchführen.
Vorübergehende Markierung, bauliches Leitelement und
transportable Schutzeinrichtung werden gesondert
vergütet. 70 v.H. der Pauschale werden nach betriebsfertigem Aufstellen, der Rest nach Beseitigen
vergütet.
Verkehrssicherung an Arbeitsstelle.
Nach RSA, Regelplan 'BII/6 '
Kontrolle gem. ZTV-SA für die gesamte Arbeitsstellensicherung wird gesondert vergütet.
Menge: 2,000 St

*Hinweis*
Die Vergütung der nachfolgenden Vorhaltepositionen
erfolgt erst, wenn zwischen vollständigem Aufbau und
Beginn des Abbaus mindestens 24 Stunden vergangen sind.

#### Unterabschnitt 02.02 VOR- UND UNTERHALTUNG

**02.02.0001 Verkehrssich. läng. Dauer vorhalten**
Verkehrssicherung längerer Dauer vorhalten, warten, instand setzen und betreiben. Vorübergehende Verkehrssicherungsmaßnahmen durchführen. Die Kontrolle der Verkehrssicherung wird gesondert vergütet.
Verkehrssicherung der OZ '02.01.0001. '
Menge: 21,000 Std
Zuordnung: 105

**02.02.0002 Verkehrssich. läng. Dauer vorhalten**
Verkehrssicherung längerer Dauer vorhalten, warten, instand setzen und betreiben. Vorübergehende Verkehrssicherungsmaßnahmen durchführen. Die Kontrolle der Verkehrssicherung wird gesondert vergütet.
Verkehrssicherung der OZ '02.01.0002.'
Menge: 21,000 Std
Zuordnung: 105

**02.02.0003 Verkehrssich. läng. Dauer vorhalten**
Verkehrssicherung längerer Dauer vorhalten, warten, instand setzen und betreiben. Vorübergehende Verkehrssicherungsmaßnahmen durchführen. Die Kontrolle der Verkehrssicherung wird gesondert vergütet.
Verkehrssicherung der OZ '02.01.0003. '
Menge: 21,000 Std
Zuordnung: 105

**02.02.0004 Verkehrssich. läng. Dauer vorhalten**
Verkehrssicherung längerer Dauer vorhalten, warten, instand setzen und betreiben. Vorübergehende Verkehrssicherungsmaßnahmen durchführen. Die Kontrolle der Verkehrssicherung wird gesondert vergütet.
Verkehrssicherung der OZ '02.01.0004. '
Menge: 14,000 Std
Zuordnung: 105

**02.02.0005 Verkehrssich. läng. Dauer vorhalten**
Verkehrssicherung längerer Dauer vorhalten, warten, instand setzen und betreiben. Vorübergehende Verkehrssicherungsmaßnahmen durchführen. Die Kontrolle der Verkehrssicherung wird gesondert vergütet.
Verkehrssicherung der OZ '02.01.0005 .'
Menge: 21,000 Std
Zuordnung: 105

**02.02.0006 Verkehrssich. läng. Dauer vorhalten**
Verkehrssicherung längerer Dauer vorhalten, warten, instand setzen und betreiben. Vorübergehende Verkehrssicherungsmaßnahmen durchführen. Die Kontrolle der Verkehrssicherung wird gesondert vergütet.
Verkehrssicherung der OZ '02.01.0006. '
Menge: 21,000 Std
Zuordnung: 105

**02.02.0007 Verkehrssich. läng. Dauer vorhalten**
Verkehrssicherung längerer Dauer vorhalten, warten, instand setzen und betreiben. Vorübergehende Verkehrssicherungsmaßnahmen durchführen. Die Kontrolle der Verkehrssicherung wird gesondert vergütet.
Verkehrssicherung der OZ '02.01.007. '
Menge: 14,000 Std
Zuordnung: 105

**02.02.0008 Verkehrssich. läng. Dauer vorhalten**
Verkehrssicherung längerer Dauer vorhalten, warten, instand setzen und betreiben. Vorübergehende Verkehrssicherungsmaßnahmen durchführen. Die Kontrolle der Verkehrssicherung wird gesondert vergütet.
Verkehrssicherung der OZ '02.01.008.'
Menge: 14,000 Std
Zuordnung: 105

**02.02.0009 Verkehrssich. läng. Dauer vorhalten**
Verkehrssicherung längerer Dauer vorhalten, warten, instand setzen und betreiben. Vorübergehende Verkehrssicherungsmaßnahmen durchführen. Die Kontrolle der Verkehrssicherung wird gesondert vergütet.
Verkehrssicherung der OZ '02.01.009 '
Menge: 14,000 Std
Zuordnung: 105

**02.02.0010 Verkehrssich. läng. Dauer vorhalten**
Verkehrssicherung längerer Dauer vorhalten, warten, instand setzen und betreiben. Vorübergehende Verkehrssicherungsmaßnahmen durchführen. Die Kontrolle der Verkehrssicherung wird gesondert vergütet.
Verkehrssicherung der OZ '02.01.0010. '
Menge: 14,000 Std
Zuordnung: 105

**02.02.0011 Verkehrssich. läng. Dauer vorhalten**
Verkehrssicherung längerer Dauer vorhalten, warten, instand setzen und betreiben. Vorübergehende Verkehrssicherungsmaßnahmen durchführen. Die Kontrolle der Verkehrssicherung wird gesondert vergütet.
Verkehrssicherung der OZ '02.01.0011. '
Menge: 14,000 Std
Zuordnung: 105

**02.02.0012 Verkehrssich. läng. Dauer vorhalten**
Verkehrssicherung längerer Dauer vorhalten, warten, instand setzen und betreiben. Vorübergehende Verkehrssicherungsmaßnahmen durchführen. Die Kontrolle der Verkehrssicherung wird gesondert vergütet.
Verkehrssicherung der OZ '02.01.0012. '
Menge: 21,000 Std
Zuordnung: 105

**02.02.0013 Verkehrssich. läng. Dauer vorhalten**
Verkehrssicherung längerer Dauer vorhalten, warten, instand setzen und betreiben. Vorübergehende Verkehrssicherungsmaßnahmen durchführen. Die Kontrolle der Verkehrssicherung wird gesondert vergütet.
Verkehrssicherung der OZ '02.01.0013. '
Menge: 28,000 Std
Zuordnung: 105

#### Unterabschnitt 02.03 KONTROLLFAHRTEN

*Hinweis*
Wird eine Anschlussstelle nach U-Plan 1 oder U-Plan 2
ohne Umleitung gesperrt, so wird nur die OZ 02.03.0001
vergütet.

**02.03.0001 Kontrolle d. Verkehrss. an Arb.st.**
StL-Nr. 22110590599
Kontrolle der Verkehrssicherung an Arbeitsstellen
einschließlich temporärer Verkehrsschilder,
vorübergehender Markierungen, transportabler Lichtsignalanlagen, baulicher Leitelemente und transportabler
Schutzeinrichtungen gemäß ZTV-SA durchführen. Die Kontrolle ist unmittelbar nach deren Durchführung zu erfassen und zu dokumentieren. Arbeits- und Hilfsmittel
sind vom AN zu stellen und dem AG jederzeit zugänglich
zu machen. Die Kontrolle der Umleitungsstrecke wird gesondert vergütet.
Kontrolle 'je Kalendertag zweimal  täglich.'
Dokumentation der Kontrolle 'durch elektronisches
Erfassungsgerät nach Unterlagen des AG. Eine
Kontrollfahrt besteht aus dem Auslesen von vier
Erfassungschips.
Kontrollberichte sind an Arbeitstagen täglich bis 10:00
Uhr für den vorherigen Tag und an Wochenenden am
folgenden Arbeitstag in der zuständigen
Autobahnmeisterei auszudrucken, per E-Mail zu
senden. Alle zum Ausdruck erforderlichen Geräte sind
mitzubringen. Für jeden nicht oder in der falschen
Reihenfolge angefahrenen Erkennungschip werden 100,-
EUR in Abzug gebracht.
Der EP vergütet die Gesamtkosten für zwei Kontrollen je
Kalendertag.'
Menge: 250,000 d
Zuordnung: 105

*Hinweis*
Nach Anordnung des AG auf Basis Streckennetz.

**02.03.0002 Kontrolle d. Verkehrss. an Arb.st. zweimal täglich**
StL-Nr. 22110590539
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Dokumentation der Kontrolle 'durch elektronisches
Erfassungsgerät nach Unterlagen des AG. Eine
Kontrollfahrt besteht aus 2 Erfassungschips.
Kontrollberichte sind an Arbeitstagen täglich bis 10:00
Uhr für den vorherigen Tag und an Wochenenden am
folgenden Arbeitstag in der zuständigen
Autobahnmeisterei auszudrucken, per E-Mail zu
senden. Alle zum Ausdruck erforderlichen Geräte sind
mitzubringen. Für jeden nicht oder in der falschen
Reihenfolge angefahrenen Erkennungschip werden 100,-
EUR in Abzug gebracht.
Der EP vergütet die Gesamtkosten für zwei Kontrollen je
Kalendertag.'
Menge: 50,000 d
Zuordnung: 105

**02.03.0003 Kontrolle d. Verkehrss. a. Uml.str.**
StL-Nr. 22110591099
Kontrolle der temporären Verkehrsschilder, vorübergehenden Markierungen, transportablen Lichtsignalanlagen,
baulichen Leitelemente und transportablen Schutzeinrichtungen auf Umleitungsstrecke gemäß ZTV-SA durchführen. Die Kontrolle ist unmittelbar nach deren Durchführung zu erfassen und zu dokumentieren. Arbeits- und
Hilfsmittel sind vom AN zu stellen und dem AG jederzeit
zugänglich zu machen.
Kontrolle 'je Kalendertag zweimal täglich.'
Dokumentation der Kontrolle 'durch elektronisches
Erfassungsgerät nach Unterlagen des AG. Eine
Kontrollfahrt besteht aus dem Auslesen von zwei
Erfassungschips.
Kontrollberichte sind an Arbeitstagen täglich bis 10:00
Uhr für den vorherigen Tag und an Wochenenden am
folgenden Arbeitstag in der zuständigen
Autobahnmeisterei auszudrucken, per E-Mail zu
senden. Alle zum Ausdruck erforderlichen Geräte sind
mitzubringen. Für jeden nicht oder in der falschen
Reihenfolge angefahrenen Erkennungschip werden 100,-
EUR in Abzug gebracht.
Der EP vergütet die Gesamtkosten für zwei Kontrollen je
Kalendertag.'
Menge: 50,000 d
Zuordnung: 105

### Abschnitt 03 VERKEHRSFÜH. V. KÜRZERER DAUER

#### Unterabschnitt 03.00 BAUSTELLENEINRICHTUNG

*Hinweis*
Bereich AM Wattenheim.

**03.00.0001 An- und Abfahrt Aufbau VF**
Für die An- und Abfahrt der Arbeitskolonnen zum Auf-
und Abbau
einer Arbeitsstelle von kürzerer Dauer im
Zuständigkeitsbereich der AM Wattenheim.
Es wird 1 St. An- und Abfahrt je Regelplan vergütet,
auch wenn für den  Auf- und Abbau mehrere Einsätze
erforderlich sind.
Die Bereitstellung und das betriebsfertige Aufstellen
der Werkzeuge und der sonstigen Betriebsmittel, die zur
vertragsgemäßen Durchführung der Bauleistung
erforderlich sind, werden mit den Positionen der
OZ-Gruppe 03.01. vergütet.
Menge: 120,000 St
Zuordnung: 101

*Hinweis*
Bereich AM Emmelshausen.

**03.00.0002 An- und Abfahrt Aufbau VF**
Für die An- und Abfahrt der Arbeitskolonnen zum Auf-
und Abbau
einer Arbeitsstelle von kürzerer Dauer im
Zuständigkeitsbereich der AM Emmelshausen.
Es wird 1 St. An- und Abfahrt je Regelplan vergütet,
auch wenn für den  Auf- und Abbau mehrere Einsätze
erforderlich sind.
Die Bereitstellung und das betriebsfertige Aufstellen
der Werkzeuge und der sonstigen Betriebsmittel, die zur
vertragsgemäßen Durchführung der Bauleistung
erforderlich sind, werden mit den Positionen der
OZ-Gruppe 03.01. vergütet.
Menge: 12,000 St
Zuordnung: 101

*Hinweis*
Bereich AM Gau-Bickelheim.

**03.00.0003 An- und Abfahrt Aufbau VF**
Für die An- und Abfahrt der Arbeitskolonnen zum Auf-
und Abbau
einer Arbeitsstelle von kürzerer Dauer im
Zuständigkeitsbereich der AM Gau-Bickelheim.
Es wird 1 St. An- und Abfahrt je Regelplan vergütet,
auch wenn für den  Auf- und Abbau mehrere Einsätze
erforderlich sind.
Die Bereitstellung und das betriebsfertige Aufstellen
der Werkzeuge und der sonstigen Betriebsmittel, die zur
vertragsgemäßen Durchführung der Bauleistung
erforderlich sind, werden mit den Positionen der
OZ-Gruppe 03.01. vergütet.
Menge: 20,000 St
Zuordnung: 101

*Hinweis*
Baken und Leitkegel der Längsabsicherung werden
gesondert vergütet.

#### Unterabschnitt 03.01 AUF- UND ABBAU KÜRZERER DAUER

**03.01.0001 Verk.sich. kürzerer Dauer durchf.*stat. Arbeitsst.**
StL-Nr. 22110513590109000
Verkehrssicherung an Arbeitsstellen von kürzerer Dauer
betriebsfertig aufbauen, vorhalten, warten, instand
setzen, betreiben und abbauen. Vorübergehende Verkehrssicherungsmaßnahmen durchführen.
Nach RSA, Regelplan 'DIII/1l.'
Für stationäre Arbeitsstelle.
Gesamtdauer der Verkehrsführung '12 h.'
Menge: 6,000 St
Zuordnung: 105

**03.01.0002 Verk.sich. kürzerer Dauer durchf.*bew. Arbeitsst.**
StL-Nr. 22110513590309000
Verkehrssicherung an Arbeitsstellen von kürzerer Dauer
betriebsfertig aufbauen, vorhalten, warten, instand
setzen, betreiben und abbauen. Vorübergehende Verkehrssicherungsmaßnahmen durchführen.
Nach RSA, Regelplan 'DIII/1l.'
Für bewegliche Arbeitsstelle.
Gesamtdauer der Verkehrsführung '12 h.'
Menge: 7,000 St
Zuordnung: 105

**03.01.0003 Verk.sich. kürzerer Dauer durchf.*stat. Arbeitsst.**
StL-Nr. 22110513590109000
Verkehrssicherung an Arbeitsstellen von kürzerer Dauer
betriebsfertig aufbauen, vorhalten, warten, instand
setzen, betreiben und abbauen. Vorübergehende Verkehrssicherungsmaßnahmen durchführen.
Nach RSA, Regelplan 'DIII/1r. Inklusive Warnschwellen
und blinkendem Vorankündigungspfeil mit
Entfernungsangabe.'
Für stationäre Arbeitsstelle.
Gesamtdauer der Verkehrsführung '12 h.'
Menge: 35,000 St
Zuordnung: 105

**03.01.0004 Verk.sich. kürzerer Dauer durchf.*bew. Arbeitsst.**
StL-Nr. 22110513590309000
Verkehrssicherung an Arbeitsstellen von kürzerer Dauer
betriebsfertig aufbauen, vorhalten, warten, instand
setzen, betreiben und abbauen. Vorübergehende Verkehrssicherungsmaßnahmen durchführen.
Nach RSA, Regelplan 'DIII/1r.'
Für bewegliche Arbeitsstelle.
Gesamtdauer der Verkehrsführung '12 h.'
Menge: 10,000 St
Zuordnung: 105

**03.01.0005 Verk.sich. kürzerer Dauer durchf.*stat. Arbeitsst.**
StL-Nr. 22110513590109000
Verkehrssicherung an Arbeitsstellen von kürzerer Dauer
betriebsfertig aufbauen, vorhalten, warten, instand
setzen, betreiben und abbauen. Vorübergehende Verkehrssicherungsmaßnahmen durchführen.
Nach RSA, Regelplan 'DIII/2.'
Für stationäre Arbeitsstelle.
Gesamtdauer der Verkehrsführung '12 h.'
Menge: 12,000 St
Zuordnung: 105

**03.01.0006 Verk.sich. kürzerer Dauer durchf.*bew. Arbeitsst.**
StL-Nr. 22110513590309000
Verkehrssicherung an Arbeitsstellen von kürzerer Dauer
betriebsfertig aufbauen, vorhalten, warten, instand
setzen, betreiben und abbauen. Vorübergehende Verkehrssicherungsmaßnahmen durchführen.
Nach RSA, Regelplan 'DIII/2.'
Für bewegliche Arbeitsstelle.
Gesamtdauer der Verkehrsführung '12 h.'
Menge: 4,000 St
Zuordnung: 105

**03.01.0007 Verk.sich. kürzerer Dauer durchf.*stat. Arbeitsst.**
StL-Nr. 22110513590109000
Verkehrssicherung an Arbeitsstellen von kürzerer Dauer
betriebsfertig aufbauen, vorhalten, warten, instand
setzen, betreiben und abbauen. Vorübergehende Verkehrssicherungsmaßnahmen durchführen.
Nach RSA, Regelplan 'DIII/3. Inklusive Warnschwellen
und blinkendem Vorankündigungspfeil mit
Entfernungsangabe. '
Für stationäre Arbeitsstelle.
Gesamtdauer der Verkehrsführung '12 h.'
Menge: 6,000 St
Zuordnung: 105

**03.01.0008 Verk.sich. kürzerer Dauer durchf.*stat. Arbeitsst.**
StL-Nr. 22110513590109000
Verkehrssicherung an Arbeitsstellen von kürzerer Dauer
betriebsfertig aufbauen, vorhalten, warten, instand
setzen, betreiben und abbauen. Vorübergehende Verkehrssicherungsmaßnahmen durchführen.
Nach RSA, Regelplan 'DIII/4.'
Für stationäre Arbeitsstelle.
Gesamtdauer der Verkehrsführung '12 h.'
Menge: 2,000 St
Zuordnung: 105

**03.01.0009 Verk.sich. kürzerer Dauer durchf.*stat. Arbeitsst.**
StL-Nr. 22110513590109000
Verkehrssicherung an Arbeitsstellen von kürzerer Dauer
betriebsfertig aufbauen, vorhalten, warten, instand
setzen, betreiben und abbauen. Vorübergehende Verkehrssicherungsmaßnahmen durchführen.
Nach RSA, Regelplan 'DIII/1l modifiziert'
Für stationäre Arbeitsstelle.
Gesamtdauer der Verkehrsführung '12 h'
Menge: 2,000 St
Zuordnung: 105

**03.01.0010 Verk.sich. kürzerer Dauer durchf.*stat. Arbeitsst.**
StL-Nr. 22110513590109000
Verkehrssicherung an Arbeitsstellen von kürzerer Dauer
betriebsfertig aufbauen, vorhalten, warten, instand
setzen, betreiben und abbauen. Vorübergehende Verkehrssicherungsmaßnahmen durchführen.
Nach RSA, Regelplan 'DIII/1r modifiziert'
Für stationäre Arbeitsstelle.
Gesamtdauer der Verkehrsführung '12 h'
Menge: 5,000 St
Zuordnung: 105

**03.01.0011 Verk.sich. kürzerer Dauer durchf.*stat. Arbeitsst.**
StL-Nr. 22110513590109000
Verkehrssicherung an Arbeitsstellen von kürzerer Dauer
betriebsfertig aufbauen, vorhalten, warten, instand
setzen, betreiben und abbauen. Vorübergehende Verkehrssicherungsmaßnahmen durchführen.
Nach RSA, Regelplan 'DIII/4 modifiziert'
Für stationäre Arbeitsstelle.
Gesamtdauer der Verkehrsführung '12 h'
Menge: 8,000 St
Zuordnung: 105

**03.01.0012 Verk.sich. kürzerer Dauer durchf.*stat. Arbeitsst.**
StL-Nr. 22110513590109000
Verkehrssicherung an Arbeitsstellen von kürzerer Dauer
betriebsfertig aufbauen, vorhalten, warten, instand
setzen, betreiben und abbauen. Vorübergehende Verkehrssicherungsmaßnahmen durchführen.
Nach RSA, Regelplan 'DIII/3 modifiziert'
Für stationäre Arbeitsstelle.
Gesamtdauer der Verkehrsführung '12 h'
Menge: 8,000 St
Zuordnung: 105

**03.01.0013 Zulage VS kürzerer Dauer stationär**
Zulage für Verkehrsführungen kürzerer Dauer stationär.
Vergütet wird ein Facharbeiter, der auf Anordnung des
AG durchgehend auf der Baustelle anwesend ist.
Menge: 20,000 St
Zuordnung: 101

**03.01.0014 Zulage Nachtarbeit**
Zulage für die vorgenannten Positionen im Abschnitt
03.01
Verkehrssicherung von kürzerer Dauer. Vergütet wird der
Mehraufwand für das Einrichten oder Räumen der
Baustellen, sowie für die Beschilderungsarbeiten von
22.00 bis 06:00 Uhr (Nachtarbeit) auf Anordnung des AG.
Siehe Baubeschreibung Punkt 1.1.
Menge: 10,000 St
Zuordnung: 101

**03.01.0015 Zulage Sonn- und Feiertag**
Zulage für die vorgenannten Positionen im Abschnitt
03.01
Verkehrssicherung von kürzerer Dauer. Vergütet wird der
Mehraufwand
für das Einrichten oder Räumen der Baustellen, sowie
die Beschilderungsarbeiten an Sonn- und Feiertagen auf
Anordnung des AG.
Siehe Baubeschreibung Punkt 1.1.
Menge: 10,000 St
Zuordnung: 101

**03.01.0016 Stillstands- und Wartezeiten**
Durch den AG angeordnete, bzw. durch ihn zu vertretende
Stillstands- oder Wartezeiten für alle auf der
Baustelle befindlichen Geräte, Werkzeuge, Personal und
sonstige Betriebsmittel.
Vergütet werden die tatsächlichen Stillstands- bzw.
Wartezeiten und nicht Personen- oder Maschinenstunden.
(Der Einsatz hat bereits begonnen und wird dann
unterbrochen).
Menge: 6,000 h
Zuordnung: 101

#### Unterabschnitt 03.02 NACHTBAUSTELLEN

**03.02.0001 Verk.sich. kürzerer Dauer durchf.*stat. Arbeitsst. bei Dunkelheit**
StL-Nr. 22110513590100200
Verkehrssicherung an Arbeitsstellen von kürzerer Dauer
betriebsfertig aufbauen, vorhalten, warten, instand
setzen, betreiben und abbauen. Vorübergehende Verkehrssicherungsmaßnahmen durchführen.
Nach RSA, Regelplan 'DIV/1l.'
Für stationäre Arbeitsstelle.
Bei Dunkelheit.
Menge: 5,000 St
Zuordnung: 105

**03.02.0002 Verk.sich. kürzerer Dauer durchf.*stat. Arbeitsst. bei Dunkelheit**
StL-Nr. 22110513590100200
Verkehrssicherung an Arbeitsstellen von kürzerer Dauer
betriebsfertig aufbauen, vorhalten, warten, instand
setzen, betreiben und abbauen. Vorübergehende Verkehrssicherungsmaßnahmen durchführen.
Nach RSA, Regelplan 'DIV/1r. Inklusive Warnschwellen
und blinkendem Vorankündigungspfeil mit
Entfernungsangabe.'
Für stationäre Arbeitsstelle.
Bei Dunkelheit.
Menge: 10,000 St
Zuordnung: 105

**03.02.0003 Verk.sich. kürzerer Dauer durchf.*stat. Arbeitsst. bei Dunkelheit**
StL-Nr. 22110513590100200
Verkehrssicherung an Arbeitsstellen von kürzerer Dauer
betriebsfertig aufbauen, vorhalten, warten, instand
setzen, betreiben und abbauen. Vorübergehende Verkehrssicherungsmaßnahmen durchführen.
Nach RSA, Regelplan 'DIV/2. Inklusive Warnschwellen und
blinkendem Vorankündigungspfeil mit Entfernungsangabe.'
Für stationäre Arbeitsstelle.
Bei Dunkelheit.
Menge: 5,000 St
Zuordnung: 105

**03.02.0004 Verk.sich. kürzerer Dauer durchf.*stat. Arbeitsst. bei Dunkelheit**
StL-Nr. 22110513590100200
Verkehrssicherung an Arbeitsstellen von kürzerer Dauer
betriebsfertig aufbauen, vorhalten, warten, instand
setzen, betreiben und abbauen. Vorübergehende Verkehrssicherungsmaßnahmen durchführen.
Nach RSA, Regelplan 'DIV/3.'
Für stationäre Arbeitsstelle.
Bei Dunkelheit.
Menge: 18,000 St
Zuordnung: 105

**03.02.0005 Verk.sich. kürzerer Dauer durchf.*stat. Arbeitsst. bei Dunkelheit**
StL-Nr. 22110513590100200
Verkehrssicherung an Arbeitsstellen von kürzerer Dauer
betriebsfertig aufbauen, vorhalten, warten, instand
setzen, betreiben und abbauen. Vorübergehende Verkehrssicherungsmaßnahmen durchführen.
Nach RSA, Regelplan 'DIVI/1l modifiziert.'
Für stationäre Arbeitsstelle.
Bei Dunkelheit.
Menge: 15,000 St
Zuordnung: 105

**03.02.0006 Verk.sich. kürzerer Dauer durchf.*stat. Arbeitsst. bei Dunkelheit**
StL-Nr. 22110513590100200
Verkehrssicherung an Arbeitsstellen von kürzerer Dauer
betriebsfertig aufbauen, vorhalten, warten, instand
setzen, betreiben und abbauen. Vorübergehende Verkehrssicherungsmaßnahmen durchführen.
Nach RSA, Regelplan 'DIV/1r modifiziert.'
Für stationäre Arbeitsstelle.
Bei Dunkelheit.
Menge: 20,000 St
Zuordnung: 105

**03.02.0007 Verk.sich. kürzerer Dauer durchf.*stat. Arbeitsst. bei Dunkelheit**
StL-Nr. 22110513590100200
Verkehrssicherung an Arbeitsstellen von kürzerer Dauer
betriebsfertig aufbauen, vorhalten, warten, instand
setzen, betreiben und abbauen. Vorübergehende Verkehrssicherungsmaßnahmen durchführen.
Nach RSA, Regelplan 'DIV/3 modifiziert.'
Für stationäre Arbeitsstelle.
Bei Dunkelheit.
Menge: 60,000 St
Zuordnung: 105

**03.02.0008 Verk.sich. kürzerer Dauer durchf.*stat. Arbeitsst. bei Dunkelheit**
StL-Nr. 22110513590100200
Verkehrssicherung an Arbeitsstellen von kürzerer Dauer
betriebsfertig aufbauen, vorhalten, warten, instand
setzen, betreiben und abbauen. Vorübergehende Verkehrssicherungsmaßnahmen durchführen.
Nach RSA, Regelplan 'DIV/2 modifiziert.'
Für stationäre Arbeitsstelle.
Bei Dunkelheit.
Menge: 40,000 St
Zuordnung: 105

**03.02.0009 Zulage VS kürzerer Dauer nachts**
Zulage für Verkehrsführungen kürzerer Dauer nachts.
Vergütet wird ein Facharbeiter, der auf Anordnung des
AG durchgehend auf der Baustelle anwesend ist.
Menge: 160,000 St
Zuordnung: 101

*Hinweis*
Die Vergütung einer Vorhalteposition erfolgt erst, wenn
zwischen vollständigem Aufbau und Beginn des Abbaus
mindestens 24 Stunden vergangen sind.

### Abschnitt 04 ABSPERRUNG, MARKIERUNG, SCHILDER

#### Unterabschnitt 04.00 ABSPERRUNG

*Hinweis*
Baken unbeleuchtet.

**04.00.0001 Absp.g.,Warneinr. aufb. u. abb. Pfeilbake eins.*Typ RA2**
StL-Nr. 221105405032000
Absperrgerät oder Warneinrichtung betriebsfertig aufbauen und abbauen. Vorhalten, Kontrolle, Wartung, In-
standsetzung und Betreiben werden gesondert vergütet.
Vorübergehende Verkehrssicherungsmaßnahmen durchführen.
70 v. H. des Preises werden nach betriebsfertigem Aufbau, der Rest nach Abbau vergütet.
Pfeilbake Größe 1000 x 250 mm einseitig.
Mit retroreflektierender Folie Klasse RA2.
Menge: 10000,000 St
Zuordnung: 105

**04.00.0002 Absp.g.,Warneinr. vorhalten wie Vorposition**
StL-Nr. 22110541001
Absperrgerät oder Warneinrichtung vorhalten, warten,
instand setzen und betreiben. Vorübergehende Verkehrssicherungsmaßnahmen durchführen. Die Kontrolle wird gesondert vergütet.
Absperrgerät oder Warneinrichtung wie in Vorposition
beschrieben.
Menge: 20000,000 Std
Zuordnung: 105

*Hinweis*
Baken beleuchtet.

**04.00.0003 Absp.g.,Warneinr. aufb. u. abb. Pfeilbake eins.*Typ RA2 eins. Dauerlicht*Versorg. Wahl AN**
StL-Nr. 221105405032101
Absperrgerät oder Warneinrichtung betriebsfertig aufbauen und abbauen. Vorhalten, Kontrolle, Wartung, In-
standsetzung und Betreiben werden gesondert vergütet.
Vorübergehende Verkehrssicherungsmaßnahmen durchführen.
70 v. H. des Preises werden nach betriebsfertigem Aufbau, der Rest nach Abbau vergütet.
Pfeilbake Größe 1000 x 250 mm einseitig.
Mit retroreflektierender Folie Klasse RA2.
Mit 1 Richtstrahler einseitig, gelbes Dauerlicht, WL1.
Energieversorgung nach Wahl des AN.
Menge: 600,000 St
Zuordnung: 105

**04.00.0004 Absp.g.,Warneinr. vorhalten wie Vorposition**
StL-Nr. 22110541001
Absperrgerät oder Warneinrichtung vorhalten, warten,
instand setzen und betreiben. Vorübergehende Verkehrssicherungsmaßnahmen durchführen. Die Kontrolle wird gesondert vergütet.
Absperrgerät oder Warneinrichtung wie in Vorposition
beschrieben.
Menge: 1500,000 Std
Zuordnung: 105

*Hinweis*
Vorwarn-Blinkleuchte, die nicht Bestandteil der
(modifizierten) Regelpläne ist.

**04.00.0005 Absp.g.,Warneinr. aufb. u. abb. Vorw.Blinkleuchte Versorg. Wahl AN**
StL-Nr. 221105405090901
Absperrgerät oder Warneinrichtung betriebsfertig aufbauen und abbauen. Vorhalten, Kontrolle, Wartung, In-
standsetzung und Betreiben werden gesondert vergütet.
Vorübergehende Verkehrssicherungsmaßnahmen durchführen.
70 v. H. des Preises werden nach betriebsfertigem Aufbau, der Rest nach Abbau vergütet.
Vorwarn-Blinkleuchte.
Mit 'Blinkleuchte, WL7.'
Energieversorgung nach Wahl des AN.
Menge: 80,000 St
Zuordnung: 105

**04.00.0006 Absp.g.,Warneinr. vorhalten wie Vorposition**
StL-Nr. 22110541001
Absperrgerät oder Warneinrichtung vorhalten, warten,
instand setzen und betreiben. Vorübergehende Verkehrssicherungsmaßnahmen durchführen. Die Kontrolle wird gesondert vergütet.
Absperrgerät oder Warneinrichtung wie in Vorposition
beschrieben.
Menge: 100,000 Std
Zuordnung: 105

*Hinweis*
Vormarkierung ausführen.
Angaben im Bieterangabenverzeichnis über Fabrikat der
Leitschwellen.

**04.00.0007 Bauliches Leitelement aufb. u. abb. Leitschwelle**
StL-Nr. 2211054351000
Bauliches Leitelement aufbauen und abbauen. Vorhalten,
Kontrolle, Wartung und Instandsetzung werden gesondert
vergütet. Vorübergehende Sicherungsmaßnahmen durchführen. 70 v.H. des Preises werden nach Aufbau, der Rest
nach Abbau vergütet.
Leitelement = Leitschwelle.
Menge: 100,000 m
Zuordnung: 105

**04.00.0008 Bauliches Leitelement vorhalten wie Vorposition**
StL-Nr. 22110544001
Bauliches Leitelement vorhalten, warten und instandsetzen. Vorübergehende Verkehrssicherungsmaßnahmen
durchführen. Die Kontrolle wird gesondert vergütet.
Bauliches Leitelement wie in Vorposition beschrieben.
Menge: 1000,000 md
Zuordnung: 105

*Hinweis*
Warnschwelle, die nicht Bestandteil der (modifizierten)
Regelpläne ist.

**04.00.0009 Bauliches Leitelement aufb. u. abb.**
StL-Nr. 2211054359009
Bauliches Leitelement aufbauen und abbauen. Vorhalten,
Kontrolle, Wartung und Instandsetzung werden gesondert
vergütet. Vorübergehende Sicherungsmaßnahmen durchführen. 70 v.H. des Preises werden nach Aufbau, der Rest
nach Abbau vergütet.
Leitelement '= Warnschwelle.'
Leitelement und Befestigung 'Warnschwelle aus flexiblem
Kuststoff H x B x L = 23 x 3 cm x 200 cm, je 3 Stck.
jeweils im Abstand von 5,0 m.
Einsatz in stationären Arbeitsstellen kürzerer Dauer
auf Anweisung des AG.'
Menge: 30,000 m
Zuordnung: 105

**04.00.0010 Bauliches Leitelement vorhalten wie Vorposition**
StL-Nr. 22110544001
Bauliches Leitelement vorhalten, warten und instandsetzen. Vorübergehende Verkehrssicherungsmaßnahmen
durchführen. Die Kontrolle wird gesondert vergütet.
Bauliches Leitelement wie in Vorposition beschrieben.
Menge: 200,000 md
Zuordnung: 105

**04.00.0011 Absp.g.,Warneinr. aufb. u. abb.*Typ RA2 5 Strah.eins. rot*Versorg. Wahl AN**
StL-Nr. 221105405992401
Absperrgerät oder Warneinrichtung betriebsfertig aufbauen und abbauen. Vorhalten, Kontrolle, Wartung, In-
standsetzung und Betreiben werden gesondert vergütet.
Vorübergehende Verkehrssicherungsmaßnahmen durchführen.
70 v. H. des Preises werden nach betriebsfertigem Aufbau, der Rest nach Abbau vergütet.
Absperrgerät oder Warneinrichtung 'Absperrschranke VZ
600-35 mit einem VZ 250.'
Mit retroreflektierender Folie Klasse RA2.
Mit 5 Richtstrahlern einseitig, rotes Dauerlicht, WL1.
Energieversorgung nach Wahl des AN.
Menge: 90,000 St
Zuordnung: 105

**04.00.0012 Absp.g.,Warneinr. vorhalten wie Vorposition**
StL-Nr. 22110541001
Absperrgerät oder Warneinrichtung vorhalten, warten,
instand setzen und betreiben. Vorübergehende Verkehrssicherungsmaßnahmen durchführen. Die Kontrolle wird gesondert vergütet.
Absperrgerät oder Warneinrichtung wie in Vorposition
beschrieben.
Menge: 250,000 Std
Zuordnung: 105

**04.00.0013 Absp.g.,Warneinr. aufb.,abb.u.vorh. Leitkegel H 750mm*Typ RA2 bis 2 Tage**
StL-Nr. 22110541507200001
Absperrgerät oder Warneinrichtung betriebsfertig aufbauen, vorhalten, warten, instand setzen, betreiben und
abbauen. Vorübergehende Verkehrssicherungsmaßnahmen
durchführen. Die Kontrolle wird gesondert vergütet.
Leitkegel Höhe 750 mm.
Mit retroreflektierender Folie Klasse RA2.
Einsatzzeit bis 2 Tage.
Menge: 2500,000 St
Zuordnung: 105

*Hinweis*
Absperrtafel, die nicht Bestandteil der (modifizierten)
Regelpläne ist.

**04.00.0014 Absp.g.,Warneinr. aufb. u. abb.*Typ RA2**
StL-Nr. 221105405992000
Absperrgerät oder Warneinrichtung betriebsfertig aufbauen und abbauen. Vorhalten, Kontrolle, Wartung, In-
standsetzung und Betreiben werden gesondert vergütet.
Vorübergehende Verkehrssicherungsmaßnahmen durchführen.
70 v. H. des Preises werden nach betriebsfertigem Aufbau, der Rest nach Abbau vergütet.
Absperrgerät oder Warneinrichtung 'Fahrbare
Absperrtafel Z 616 große Ausführung.'
Mit retroreflektierender Folie Klasse RA2.
Menge: 30,000 St
Zuordnung: 105

**04.00.0015 Absp.g.,Warneinr. vorhalten wie Vorposition**
StL-Nr. 22110541001
Absperrgerät oder Warneinrichtung vorhalten, warten,
instand setzen und betreiben. Vorübergehende Verkehrssicherungsmaßnahmen durchführen. Die Kontrolle wird gesondert vergütet.
Absperrgerät oder Warneinrichtung wie in Vorposition
beschrieben.
Menge: 100,000 Std
Zuordnung: 105

**04.00.0016 LED-Vorwarnanhänger**
Fahrbare Vorwarntafel ausgeführt in LED-Technik,
geeignet für 4-spurige Verkehrsführung einschließlich
geeignetem Zugfahrzeug bereitstellen, vorhalten und
bedienen.
Elektromotorisches Heben und Senken der Warntafel,
Handsteuerung mit Funkverbindung, zweifach
Lichtwarnanlage, Elektronenblitz, Durchmesser 340 mm
geprüft nach TL-Warnleuchten 90.
Wechselverkehrszeichen - Geschwindigkeitsbegrenzung
(weiß - rot), Durchmesser 900 mm, 60, 80, 100 km/h.
Frei programmierbare Wechselverkehrszeichenanlage für
Verkehrsführung, Text und Distanzanzeige,
Batteriebetrieb, Programmierung gemäß Angabe des AG.
Menge: 6,000 St
Zuordnung: 105

**04.00.0017 Absp.g.,Warneinr. vorhalten wie Vorposition**
StL-Nr. 22110541001
Absperrgerät oder Warneinrichtung vorhalten, warten,
instand setzen und betreiben. Vorübergehende Verkehrssicherungsmaßnahmen durchführen. Die Kontrolle wird gesondert vergütet.
Absperrgerät oder Warneinrichtung wie in Vorposition
beschrieben.
Menge: 30,000 Std
Zuordnung: 105

*Hinweis*
Nach der Applikation werden 70% vergütet, die
Restvergütung erfolgt nach dem Entfernen.

#### Unterabschnitt 04.01 VORÜBERGEHENDE MARKIERUNG

**04.01.0001 Längsmarkierung Typ II herstellen durchg. Fb.begr.*Breite 0,15 m Folie,Gew.o.Kunst P 7**
StL-Nr. 22110533212593999
Längsmarkierung Typ II einschl. evtl. Sperrflächenumrandung als vorübergehende Markierung herstellen, warten und instand setzen. Vormarkieren. Vorübergehende
Verkehrssicherungsmaßnahmen durchführen. Abgerechnet
wird der markierte Strich, bei Doppelstrichen zwei
Striche.
Durchgehend als Fahrbahnbegrenzung.
Strichbreite = 0,15 m.
Markierungssystem aus Folie, Gewebe- oder Kunststoffträger.
Schichtdicke '>= 2,0 mm.'
Verkehrsklasse = P 7.
Markierung auf 'grobstrukturierter Decke.'
Markierung entfernen ': rückstandsfrei und
deckenschonend. Markierungsabfall aufnehmen und der
Verwertung nach Wahl des AN zuführen. Bei der
Demarkierung ist ein Abbrennen der Folien nicht
zulässig.'
Menge: 7500,000 m
Zuordnung: 105

**04.01.0002 Längsmarkierung Typ II herstellen*Breite 0,15 m Folie,Gew.o.Kunst P 7*grobstr. Decke**
StL-Nr. 22110533292593199
Längsmarkierung Typ II einschl. evtl. Sperrflächenumrandung als vorübergehende Markierung herstellen, warten und instand setzen. Vormarkieren. Vorübergehende
Verkehrssicherungsmaßnahmen durchführen. Abgerechnet
wird der markierte Strich, bei Doppelstrichen zwei
Striche.
Markierung 'Unterbrochen; Verhältnis Strich/Lücke 1 zu
2 als Leitlinie oder Verhältnis Strich/Lücke 2 zu 1 (6
m Strich und 3 m Lücke) als Warnlinie.'
Strichbreite = 0,15 m.
Markierungssystem aus Folie, Gewebe- oder Kunststoffträger.
Schichtdicke '>=  2,5 mm.'
Verkehrsklasse = P 7.
Markierung auf grobstrukturierter Asphaltdeckschicht.
Markierung entfernen ': rückstandsfrei und
deckenschonend. Markierungsabfall aufnehmen und der
Verwertung nach Wahl des AN zuführen. Bei der
Demarkierung ist ein Abbrennen der Folien nicht
zulässig.'
Menge: 3000,000 m
Zuordnung: 105

**04.01.0003 Längsmarkierung Typ II herstellen Str/L 1zu1 Blockm*Breite 0,30 m Folie,Gew.o.Kunst P 7**
StL-Nr. 22110533244593999
Längsmarkierung Typ II einschl. evtl. Sperrflächenumrandung als vorübergehende Markierung herstellen, warten und instand setzen. Vormarkieren. Vorübergehende
Verkehrssicherungsmaßnahmen durchführen. Abgerechnet
wird der markierte Strich, bei Doppelstrichen zwei
Striche.
Unterbrochen; Verhältnis Strich/Lücke 1 zu 1 als Fahrbahnbegrenzung (Blockmarkierung).
Strichbreite = 0,30 m.
Markierungssystem aus Folie, Gewebe- oder Kunststoffträger.
Schichtdicke '>= 2,0 mm.'
Verkehrsklasse = P 7.
Markierung auf 'grobstrukturierter Decke.'
Markierung entfernen ':rückstandsfrei und
deckenschonend. Markierungsabfall aufnehmen und der
Verwertung nach Wahl des AN zuführen. Bei der
Demarkierung ist ein Abbrennen der Folien nicht
zulässig. '
Menge: 350,000 m
Zuordnung: 105

**04.01.0004 Quermarkierung Typ II herstellen Haltlinie*Folie,Gew.o.Kunst*P 7**
StL-Nr. 221105334159399
Quermarkierung Typ II als vorübergehende Markierung
herstellen, warten und instand setzen. Vormarkieren.
Vorübergehende Verkehrssicherungsmaßnahmen durchführen.
Abgerechnet wird der markierte Strich.
Markierung = Haltlinie.
Markierungssystem aus Folie, Gewebe- oder Kunststoffträger.
Schichtdicke '>= 2,0 mm.'
Verkehrsklasse = P 7.
Markierung auf 'grobstrukturierter Decke.'
Markierung entfernen ': rückstandsfrei und
deckenschonend. Markierungsabfall aufnehmen und der
Verwertung nach Wahl des AN zuführen. Bei der
Demarkierung ist ein Abbrennen der Folien nicht
zulässig.'
Menge: 10,000 m
Zuordnung: 105

**04.01.0005 Pfeilmarkierung Typ II herstellen gerad.+li.o.re.ab*Länge 7,50 m Folie,Gew.o.Kunst P 7**
StL-Nr. 22110533833493999
Pfeilmarkierung Typ II als vorübergehende Markierung
herstellen, warten und instand setzen. Vormarkieren.
Vorübergehende Verkehrssicherungsmaßnahmen durchführen.
Markierungszeichen = Pfeil geradeaus und links oder
rechts ab.
Länge = 7,50 m.
Markierungssystem aus Folie, Gewebe- oder Kunststoffträger.
Schichtdicke '>= 2,0 mm.'
Verkehrsklasse = P 7.
Markierung auf 'grobstrukturierter Decke '
Markierung entfernen ': rückstandsfrei und
deckenschonend. Markierungsabfall aufnehmen und der
Verwertung nach Wahl des AN zuführen. Bei der
Demarkierung ist ein Abbrennen der Folien nicht
zulässig.'
Menge: 5,000 St
Zuordnung: 105

**04.01.0006 Einsatz eines Trocknungsgerätes**
Einsatz eines deckenschonenden Trocknungsgerätes mit
starkem Heißluftgebläseund einer Arbeitsbreite von min.
30 cm (z. B. Fa. Hoffmann H95-2 oder gleichwertiger
Art) zur Applikation der Gelbfolie.
Vorübergehende Sicherungsmaßnahmen durchführen.
Abgerechnet wird die aufgebrachte Folienlänge.
Menge: 500,000 m
Zuordnung: 105

*Hinweis*
Die Standorte der Verkehrszeichen werden zusammen mit
der zuständigen Autobahnmeisterei festgelegt.
Zusätzliche Verkehrszeichen, die nicht Bestandteil der
(modifizierten) Regelpläne sind.

#### Unterabschnitt 04.02 VERKEHRSZEICHEN

**04.02.0001 Verkehrstafel aufbauen und abbauen Typ RA2, B**
StL-Nr. 221105240993099
Verkehrstafel aufbauen und abbauen. Vorhalten, Kontrolle, Wartung und Instandsetzung werden gesondert
vergütet. Aufstellvorrichtung nach statischen Erfordernissen. Vorübergehende Verkehrssicherungsmaßnahmen
durchführen. 70 v.H. des Preises werden nach Aufbau,
der Rest nach Abbau vergütet.
Verkehrstafel 'nach Unterlagen des AG. '
Größe 'bis 1,2 m².'
Retroreflektierend mit Folie Klasse RA2, Aufbau B.
Aufstellvorrichtung 'an vorhanden Befestigungsträger
anbringen.'
Aufstellhöhe über der Verkehrsfläche 'bis 2,20 m.'
Menge: 20,000 St
Zuordnung: 105

**04.02.0002 Verkehrstafel vorhalten wie Vorposition**
StL-Nr. 22110524301
Verkehrstafel vorhalten, warten und instand setzen. Vo-
rübergehende Verkehrssicherungsmaßnahmen durchführen.
Die Kontrolle wird gesondert vergütet.
Verkehrstafel wie in Vorposition beschrieben.
Menge: 150,000 Std
Zuordnung: 105

**04.02.0003 Verkehrstafel aufbauen und abbauen Typ RA2, B**
StL-Nr. 221105240993099
Verkehrstafel aufbauen und abbauen. Vorhalten, Kontrolle, Wartung und Instandsetzung werden gesondert
vergütet. Aufstellvorrichtung nach statischen Erfordernissen. Vorübergehende Verkehrssicherungsmaßnahmen
durchführen. 70 v.H. des Preises werden nach Aufbau,
der Rest nach Abbau vergütet.
Verkehrstafel 'nach Unterlagen des AG. '
Größe 'bis 1,2 m².'
Retroreflektierend mit Folie Klasse RA2, Aufbau B.
Aufstellvorrichtung 'nach Wahl des AN.'
Aufstellhöhe über der Verkehrsfläche 'bis 2,20 m.'
Menge: 15,000 St
Zuordnung: 105

**04.02.0004 Verkehrstafel vorhalten wie Vorposition**
StL-Nr. 22110524301
Verkehrstafel vorhalten, warten und instand setzen. Vo-
rübergehende Verkehrssicherungsmaßnahmen durchführen.
Die Kontrolle wird gesondert vergütet.
Verkehrstafel wie in Vorposition beschrieben.
Menge: 150,000 Std
Zuordnung: 105

**04.02.0005 Verkehrstafel aufbauen und abbauen Typ RA2, B**
StL-Nr. 221105240993099
Verkehrstafel aufbauen und abbauen. Vorhalten, Kontrolle, Wartung und Instandsetzung werden gesondert
vergütet. Aufstellvorrichtung nach statischen Erfordernissen. Vorübergehende Verkehrssicherungsmaßnahmen
durchführen. 70 v.H. des Preises werden nach Aufbau,
der Rest nach Abbau vergütet.
Verkehrstafel 'nach Unterlagen des AG. '
Größe 'über 1,2 m² bis 2,5 m².'
Retroreflektierend mit Folie Klasse RA2, Aufbau B.
Aufstellvorrichtung 'an vorhanden Befestigungsträger
anbringen.'
Aufstellhöhe über der Verkehrsfläche 'bis 2,20 m.'
Menge: 15,000 St
Zuordnung: 105

**04.02.0006 Verkehrstafel vorhalten wie Vorposition**
StL-Nr. 22110524301
Verkehrstafel vorhalten, warten und instand setzen. Vo-
rübergehende Verkehrssicherungsmaßnahmen durchführen.
Die Kontrolle wird gesondert vergütet.
Verkehrstafel wie in Vorposition beschrieben.
Menge: 100,000 Std
Zuordnung: 105

**04.02.0007 Verkehrstafel aufbauen und abbauen Typ RA2, B**
StL-Nr. 221105240993099
Verkehrstafel aufbauen und abbauen. Vorhalten, Kontrolle, Wartung und Instandsetzung werden gesondert
vergütet. Aufstellvorrichtung nach statischen Erfordernissen. Vorübergehende Verkehrssicherungsmaßnahmen
durchführen. 70 v.H. des Preises werden nach Aufbau,
der Rest nach Abbau vergütet.
Verkehrstafel 'nach Unterlagen des AG. '
Größe 'über 1,2 m² bis 2,5 m².'
Retroreflektierend mit Folie Klasse RA2, Aufbau B.
Aufstellvorrichtung 'nach Wahl des AN.'
Aufstellhöhe über der Verkehrsfläche 'bis 2,20 m.'
Menge: 25,000 St
Zuordnung: 105

**04.02.0008 Verkehrstafel vorhalten wie Vorposition**
StL-Nr. 22110524301
Verkehrstafel vorhalten, warten und instand setzen. Vo-
rübergehende Verkehrssicherungsmaßnahmen durchführen.
Die Kontrolle wird gesondert vergütet.
Verkehrstafel wie in Vorposition beschrieben.
Menge: 250,000 Std
Zuordnung: 105

**04.02.0009 Verkehrstafel aufbauen und abbauen Typ RA2, B**
StL-Nr. 221105240993099
Verkehrstafel aufbauen und abbauen. Vorhalten, Kontrolle, Wartung und Instandsetzung werden gesondert
vergütet. Aufstellvorrichtung nach statischen Erfordernissen. Vorübergehende Verkehrssicherungsmaßnahmen
durchführen. 70 v.H. des Preises werden nach Aufbau,
der Rest nach Abbau vergütet.
Verkehrstafel 'nach Unterlagen des AG. '
Größe 'über 2,5 m² bis 4,5 m².'
Retroreflektierend mit Folie Klasse RA2, Aufbau B.
Aufstellvorrichtung 'nach Wahl des AN.'
Aufstellhöhe über der Verkehrsfläche 'bis 2,20 m.'
Menge: 80,000 St
Zuordnung: 105

**04.02.0010 Verkehrstafel vorhalten wie Vorposition**
StL-Nr. 22110524301
Verkehrstafel vorhalten, warten und instand setzen. Vo-
rübergehende Verkehrssicherungsmaßnahmen durchführen.
Die Kontrolle wird gesondert vergütet.
Verkehrstafel wie in Vorposition beschrieben.
Menge: 150,000 Std
Zuordnung: 105

**04.02.0011 Verkehrstafel aufbauen und abbauen Typ RA2, B**
StL-Nr. 221105240993099
Verkehrstafel aufbauen und abbauen. Vorhalten, Kontrolle, Wartung und Instandsetzung werden gesondert
vergütet. Aufstellvorrichtung nach statischen Erfordernissen. Vorübergehende Verkehrssicherungsmaßnahmen
durchführen. 70 v.H. des Preises werden nach Aufbau,
der Rest nach Abbau vergütet.
Verkehrstafel 'nach Unterlagen des AG. '
Größe 'bis 1,2 m².'
Retroreflektierend mit Folie Klasse RA2, Aufbau B.
Aufstellvorrichtung 'an vorhanden Befestigungsträger
anbringen.'
Aufstellhöhe über der Verkehrsfläche 'bis 10 m.'
Menge: 5,000 St
Zuordnung: 105

**04.02.0012 Verkehrstafel vorhalten wie Vorposition**
StL-Nr. 22110524301
Verkehrstafel vorhalten, warten und instand setzen. Vo-
rübergehende Verkehrssicherungsmaßnahmen durchführen.
Die Kontrolle wird gesondert vergütet.
Verkehrstafel wie in Vorposition beschrieben.
Menge: 50,000 Std
Zuordnung: 105

**04.02.0013 Verkehrstafel aufbauen und abbauen Typ RA2, B**
StL-Nr. 221105240993099
Verkehrstafel aufbauen und abbauen. Vorhalten, Kontrolle, Wartung und Instandsetzung werden gesondert
vergütet. Aufstellvorrichtung nach statischen Erfordernissen. Vorübergehende Verkehrssicherungsmaßnahmen
durchführen. 70 v.H. des Preises werden nach Aufbau,
der Rest nach Abbau vergütet.
Verkehrstafel 'nach Unterlagen des AG. '
Größe 'über 1,2 m² bis 2,5 m².'
Retroreflektierend mit Folie Klasse RA2, Aufbau B.
Aufstellvorrichtung 'an vorhanden Befestigungsträger
anbringen.'
Aufstellhöhe über der Verkehrsfläche 'bis 10 m.'
Menge: 5,000 St
Zuordnung: 105

**04.02.0014 Verkehrstafel vorhalten wie Vorposition**
StL-Nr. 22110524301
Verkehrstafel vorhalten, warten und instand setzen. Vo-
rübergehende Verkehrssicherungsmaßnahmen durchführen.
Die Kontrolle wird gesondert vergütet.
Verkehrstafel wie in Vorposition beschrieben.
Menge: 50,000 Std
Zuordnung: 105

**04.02.0015 Verkehrsschild aufbauen u. abbauen Ronde,Dreie.Quad.*Größe 3 Typ RA2, B**
StL-Nr. 221105203133099
Verkehrsschild aufbauen und abbauen. Vorhalten, Kontrolle, Wartung und Instandsetzung werden gesondert
vergütet. Aufstellvorrichtung nach statischen Erfordernissen. Vorübergehende Verkehrssicherungsmaßnahmen
durchführen. 70 v. H. des Preises werden nach Aufbau,
der Rest nach Abbau vergütet.
Verkehrsschild = Ronde, Dreieck, Quadrat.
Größe 3.
Retroreflektierend mit Folie Klasse RA2, Aufbau B.
Aufstellvorrichtung 'nach Wahl des AN.'
Aufstellhöhe über der Verkehrsfläche 'bis 2,20 m.'
Menge: 90,000 St
Zuordnung: 105

**04.02.0016 Verkehrsschild vorhalten wie Vorposition**
StL-Nr. 22110520501
Verkehrsschild vorhalten, warten und instand setzen.
Vorübergehende Verkehrssicherungsmaßnahmen durchführen.
Die Kontrolle wird gesondert vergütet.
Verkehrsschild wie in Vorposition beschrieben.
Menge: 900,000 Std
Zuordnung: 105

**04.02.0017 Verkehrsschild aufbauen u. abbauen Ronde,Dreie.Quad.*Größe 2 Typ RA2, B**
StL-Nr. 221105203123099
Verkehrsschild aufbauen und abbauen. Vorhalten, Kontrolle, Wartung und Instandsetzung werden gesondert
vergütet. Aufstellvorrichtung nach statischen Erfordernissen. Vorübergehende Verkehrssicherungsmaßnahmen
durchführen. 70 v. H. des Preises werden nach Aufbau,
der Rest nach Abbau vergütet.
Verkehrsschild = Ronde, Dreieck, Quadrat.
Größe 2.
Retroreflektierend mit Folie Klasse RA2, Aufbau B.
Aufstellvorrichtung 'nach Wahl des AN'
Aufstellhöhe über der Verkehrsfläche 'bis 2,20 m'
Menge: 120,000 St
Zuordnung: 105

**04.02.0018 Verkehrstafel vorhalten wie Vorposition**
StL-Nr. 22110524301
Verkehrstafel vorhalten, warten und instand setzen. Vo-
rübergehende Verkehrssicherungsmaßnahmen durchführen.
Die Kontrolle wird gesondert vergütet.
Verkehrstafel wie in Vorposition beschrieben.
Menge: 800,000 Std
Zuordnung: 105

**04.02.0019 Verkehrsschild aufbauen u. abbauen Zeichen 206*Größe 2 Typ RA2, B**
StL-Nr. 221105203323099
Verkehrsschild aufbauen und abbauen. Vorhalten, Kontrolle, Wartung und Instandsetzung werden gesondert
vergütet. Aufstellvorrichtung nach statischen Erfordernissen. Vorübergehende Verkehrssicherungsmaßnahmen
durchführen. 70 v. H. des Preises werden nach Aufbau,
der Rest nach Abbau vergütet.
Verkehrsschild = Zeichen 206.
Größe 2.
Retroreflektierend mit Folie Klasse RA2, Aufbau B.
Aufstellvorrichtung 'nach Wahl des AN'
Aufstellhöhe über der Verkehrsfläche 'bis 2,20 m'
Menge: 2,000 St
Zuordnung: 105

**04.02.0020 Verkehrstafel vorhalten wie Vorposition**
StL-Nr. 22110524301
Verkehrstafel vorhalten, warten und instand setzen. Vo-
rübergehende Verkehrssicherungsmaßnahmen durchführen.
Die Kontrolle wird gesondert vergütet.
Verkehrstafel wie in Vorposition beschrieben.
Menge: 200,000 Std
Zuordnung: 105

**04.02.0021 Verkehrssch.komb. aufbauen u. abb. VSch + ZSch H2*Ronde,Dreie.Quad. Größe 2*Typ RA2, B*Höhe 1,50 m**
StL-Nr. 22110521521230902
Verkehrsschildkombination aufbauen und abbauen. Vorhalten, Kontrolle, Wartung und Instandsetzung werden gesondert vergütet. Aufstellvorrichtung nach statischen
Erfordernissen. Vorübergehende Verkehrssicherungsmaßnahmen durchführen. 70 v. H. des Preises werden nach
Aufbau, der Rest nach Abbau vergütet.
Verkehrsschildkombination = 1 Verkehrsschild und Zu-
satzschild Höhe 2.
Verkehrsschild = Ronde, Dreieck, Quadrat, Achteck,
Rechteck.
Größe 2.
Retroreflektierend mit Folie Klasse RA2, Aufbau B.
Aufstellvorrichtung 'nach Wahl des AN'
Aufstellhöhe über der Verkehrsfläche = 1,50 m.
Menge: 40,000 St
Zuordnung: 105

**04.02.0022 Verkehrsschildkombination vorhalten wie Vorposition**
StL-Nr. 22110521801
Verkehrsschildkombination vorhalten, warten und instand
setzen. Vorübergehende Verkehrssicherungsmaßnahmen
durchführen. Die Kontrolle wird gesondert vergütet.
Verkehrsschildkombination wie in Vorposition beschrieben.
Menge: 500,000 Std
Zuordnung: 105

**04.02.0023 Verkehrssch.komb. aufbauen u. abb.*Ronde,Dreie.Quad. Größe 2*Typ RA2, B*Höhe 1,50 m**
StL-Nr. 22110521591230902
Verkehrsschildkombination aufbauen und abbauen. Vorhalten, Kontrolle, Wartung und Instandsetzung werden gesondert vergütet. Aufstellvorrichtung nach statischen
Erfordernissen. Vorübergehende Verkehrssicherungsmaßnahmen durchführen. 70 v. H. des Preises werden nach
Aufbau, der Rest nach Abbau vergütet.
Verkehrsschildkombination '1 Verkehrsschild und 2
Zusatzschilder Höhe 1'
Verkehrsschild = Ronde, Dreieck, Quadrat, Achteck,
Rechteck.
Größe 2.
Retroreflektierend mit Folie Klasse RA2, Aufbau B.
Aufstellvorrichtung 'nach Wahl des AN'
Aufstellhöhe über der Verkehrsfläche = 1,50 m.
Menge: 2,000 St
Zuordnung: 105

**04.02.0024 Verkehrsschildkombination vorhalten wie Vorposition**
StL-Nr. 22110521801
Verkehrsschildkombination vorhalten, warten und instand
setzen. Vorübergehende Verkehrssicherungsmaßnahmen
durchführen. Die Kontrolle wird gesondert vergütet.
Verkehrsschildkombination wie in Vorposition beschrieben.
Menge: 500,000 Std
Zuordnung: 105

**04.02.0025 Verkehrsschild aufbauen u. abbauen*Größe 2 Typ RA2, B**
StL-Nr. 221105203923099
Verkehrsschild aufbauen und abbauen. Vorhalten, Kontrolle, Wartung und Instandsetzung werden gesondert
vergütet. Aufstellvorrichtung nach statischen Erfordernissen. Vorübergehende Verkehrssicherungsmaßnahmen
durchführen. 70 v. H. des Preises werden nach Aufbau,
der Rest nach Abbau vergütet.
Verkehrsschild '220-10 oder 220-20'
Größe 2.
Retroreflektierend mit Folie Klasse RA2, Aufbau B.
Aufstellvorrichtung 'nach Wahl des AN'
Aufstellhöhe über der Verkehrsfläche 'bis 2,20 m'
Menge: 2,000 St
Zuordnung: 105

**04.02.0026 Verkehrsschildkombination vorhalten wie Vorposition**
StL-Nr. 22110521801
Verkehrsschildkombination vorhalten, warten und instand
setzen. Vorübergehende Verkehrssicherungsmaßnahmen
durchführen. Die Kontrolle wird gesondert vergütet.
Verkehrsschildkombination wie in Vorposition beschrieben.
Menge: 100,000 Std
Zuordnung: 105

**04.02.0027 Verkehrsschild aufbauen u. abbauen*Größe 2 Typ RA2, B**
StL-Nr. 221105203923099
Verkehrsschild aufbauen und abbauen. Vorhalten, Kontrolle, Wartung und Instandsetzung werden gesondert
vergütet. Aufstellvorrichtung nach statischen Erfordernissen. Vorübergehende Verkehrssicherungsmaßnahmen
durchführen. 70 v. H. des Preises werden nach Aufbau,
der Rest nach Abbau vergütet.
Verkehrsschild '454-10 oder 454-20
(Umleitungswegweiser).'
Größe 2.
Retroreflektierend mit Folie Klasse RA2, Aufbau B.
Aufstellvorrichtung 'nach Wahl des AN.'
Aufstellhöhe über der Verkehrsfläche 'bis 2,20 m.'
Menge: 20,000 St
Zuordnung: 105

**04.02.0028 Verkehrsschild vorhalten wie Vorposition**
StL-Nr. 22110520501
Verkehrsschild vorhalten, warten und instand setzen.
Vorübergehende Verkehrssicherungsmaßnahmen durchführen.
Die Kontrolle wird gesondert vergütet.
Verkehrsschild wie in Vorposition beschrieben.
Menge: 150,000 Std
Zuordnung: 105

**04.02.0029 Verkehrsschild aufbauen u. abbauen*Größe 3 Typ RA2, B Höhe 1,50 m**
StL-Nr. 221105203933092
Verkehrsschild aufbauen und abbauen. Vorhalten, Kontrolle, Wartung und Instandsetzung werden gesondert
vergütet. Aufstellvorrichtung nach statischen Erfordernissen. Vorübergehende Verkehrssicherungsmaßnahmen
durchführen. 70 v. H. des Preises werden nach Aufbau,
der Rest nach Abbau vergütet.
Verkehrsschild '450-50 oder 450-51 oder 452
(Ankündigungsbake).'
Größe 3.
Retroreflektierend mit Folie Klasse RA2, Aufbau B.
Aufstellvorrichtung 'nach Wahl des AN.'
Aufstellhöhe über der Verkehrsfläche = 1,50 m.
Menge: 5,000 St
Zuordnung: 105

**04.02.0030 Verkehrsschild vorhalten wie Vorposition**
StL-Nr. 22110520501
Verkehrsschild vorhalten, warten und instand setzen.
Vorübergehende Verkehrssicherungsmaßnahmen durchführen.
Die Kontrolle wird gesondert vergütet.
Verkehrsschild wie in Vorposition beschrieben.
Menge: 50,000 Std
Zuordnung: 105

**04.02.0031 Verkehrslenkungstafel aufb. u. abb. Z. 501 bis 551*Typ RA2, B**
StL-Nr. 221105228130999
Verkehrslenkungstafel nach Unterlagen des AG aufbauen
und abbauen. Vorhalten, Kontrolle, Wartung und Instandsetzung werden gesondert vergütet. Aufstellvorrichtung
nach statischen und konstruktiven Erfordernissen.
Vorübergehende Verkehrssicherungsmaßnahmen durchführen.
70 v. H. des Preises werden nach Aufbau, der Rest nach
Abbau vergütet.
Verkehrslenkungstafel, Zeichen 501 bis 551, Rechteck,
H x B 1600 x 1250 mm.
Retroreflektierend mit Folie Klasse RA2, Aufbau B.
Aufstellvorrichtung 'nach Wahl des AN. '
Aufstellhöhe über der Verkehrsfläche 'bis 2,20 m.'
Menge: 20,000 St
Zuordnung: 105

**04.02.0032 Verkehrsschild vorhalten wie Vorposition**
StL-Nr. 22110520501
Verkehrsschild vorhalten, warten und instand setzen.
Vorübergehende Verkehrssicherungsmaßnahmen durchführen.
Die Kontrolle wird gesondert vergütet.
Verkehrsschild wie in Vorposition beschrieben.
Menge: 160,000 Std
Zuordnung: 105

**04.02.0033 Verkehrsschild verändern T.a./i.Kraft setz**
Vorhandenes Verkehrsschild verändern. Vorübergehende
Sicherungsmaßnahmen durchführen.
Verkehrsschild 'gemäß Anweisung des AG.'
Aufstellhöhe 'bis 10 m über und neben der Fahrbahn.'
Verkehrsschild teilweise außer Kraft und wieder in
Kraft setzen nach Unterlagen des AG.
Verkehrsschild außer Kraft setzen mit 'mobiler
Auskreuzvorrichtung, beklebt mit Folie RA2 Aufbau B.
Breite der Auskreuzvorrichtung 100 mm.'
Menge: 80,000 m
Zuordnung: 105

**04.02.0034 Auskreuzvorrichtungen vorhalten warten u betreiben**
Auskreuzvorrichtungen für die Bauzeit vorhalten, warten
und betreiben.
Vorübergehende Sicherungsmaßnahmen durchführen.
Auskreuzvorrichtungen wie in Vorposition beschrieben.
Menge: 900,000 md
Zuordnung: 105

**04.02.0035 Verkehrsschild verändern Schild Größe 3*Aufstellh. ü. 2,2 m A./i.Kraft setzen**
Vorhandenes Verkehrsschild verändern. Vorübergehende
Sicherungsmaßnahmen durchführen.
Verkehrsschild Größe 3.
Neben der Fahrbahn. Aufstellhöhe über 2,20 m.
Verkehrsschild außer Kraft und wieder in Kraft setzen.
Menge: 400,000 St
Zuordnung: 105

**04.02.0036 Absp.g.,Warneinr. aufb. u. abb.*Versorg. Wahl AN**
StL-Nr. 221105405990001
Absperrgerät oder Warneinrichtung betriebsfertig aufbauen und abbauen. Vorhalten, Kontrolle, Wartung, In-
standsetzung und Betreiben werden gesondert vergütet.
Vorübergehende Verkehrssicherungsmaßnahmen durchführen.
70 v. H. des Preises werden nach betriebsfertigem Aufbau, der Rest nach Abbau vergütet.
Absperrgerät oder Warneinrichtung 'Vorwarnblitz, der an
einen vorhandenen Befestigungsträger angebracht wird.'
Energieversorgung nach Wahl des AN.
Menge: 25,000 St
Zuordnung: 105

**04.02.0037 Absp.g.,Warneinr. vorhalten wie Vorposition**
StL-Nr. 22110541001
Absperrgerät oder Warneinrichtung vorhalten, warten,
instand setzen und betreiben. Vorübergehende Verkehrssicherungsmaßnahmen durchführen. Die Kontrolle wird gesondert vergütet.
Absperrgerät oder Warneinrichtung wie in Vorposition
beschrieben.
Menge: 150,000 Std
Zuordnung: 105

**04.02.0038 An- und Abfahrt einer Arbeitskol.**
Für die An- und Abfahrt einer Arbeitskolonne außerhalb
der für Auf- bzw. Abbau der Verkehrsführung
vorgesehenen Zeiten.
Zum Auf- bzw. Abbau zusätzlich angeordneter
Verkehrszeichen.
Verkehrsschild, Absperrgerät oder Warneinrichtung
aufstellen und beseitigen wird über die entsprechenden
Positionen vergütet.
Menge: 20,000 St
Zuordnung: 105

#### Unterabschnitt 04.03 SCHUTZEINRICHTUNGEN

**04.03.0001 Vormarkierung herstellen**
Vormarkierung aus verdünnter Farbe als durchgehende
Linie auf bit- bzw. Betondecke herstellen.
Herstellung auf knotenpunktfreier Strecke.
Vormarkierung dient der Aufstellung der Schutzelemente.
Vorübergehende Sicherungsmaßnahmen durchführen.
Abgerechnet wird nach durchgehender Länge der
Vormarkierung.
Menge: 600,000 m
Zuordnung: 105

**04.03.0002 Transp.Schutzeinrichtung aufbauen Arb.st./fl. Verk.*Aufhaltest. H1 Wirkungsber.maxW4**
StL-Nr. 221105605244000
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. H 1.
Wirkungsbereich max. W 4 (W max. 1,30 m).
Menge: 100,000 m
Zuordnung: 105

**04.03.0003 Transport. Schutzeinr. vorhalten wie Vorposition**
StL-Nr. 22110561001
Transportable Schutzeinrichtung vorhalten, warten und
instand setzen. Vorübergehende Verkehrssicherungsmaßnahmen durchführen. Die Kontrolle wird gesondert
vergütet.
Transportable Schutzeinrichtung wie in Vorposition beschrieben.
Menge: 7200,000 md
Zuordnung: 105

**04.03.0004 AEK f. transp. Schutzeinr. aufb.**
StL-Nr. 22110562590
Anfangs-/Endkonstruktion (AEK) für transportable
Schutzeinrichtung aufbauen und abbauen. Vorhalten, Kontrolle, Wartung und Instandsetzung werden gesondert
vergütet. Vorübergehende Verkehrssicherungsmaßnahmen
durchführen. 70 v. H. des Preises werden nach Aufbau,
der Rest nach Abbau vergütet.
AEK an OZ '04.03.0002.'
Menge: 4,000 St
Zuordnung: 105

**04.03.0005 AEK vorhalten wie Vorposition**
StL-Nr. 22110563001
Anfangs-/Endkonstruktion (AEK) für transportable
Schutzeinrichtung vorhalten, warten und instand setzen.
Vorübergehende Verkehrssicherungsmaßnahmen durchführen.
Die Kontrolle wird gesondert vergütet.
AEK wie in Vorposition beschrieben.
Menge: 240,000 Std
Zuordnung: 105

**04.03.0006 Transp.Schutzeinrichtung aufbauen Arb.st./fl. Verk.*Aufhaltest. T3 Wirkungsber.maxW1**
StL-Nr. 221105605231000
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 1 (W max. 0,60 m).
Menge: 500,000 m
Zuordnung: 105

**04.03.0007 Transport. Schutzeinr. vorhalten wie Vorposition**
StL-Nr. 22110561001
Transportable Schutzeinrichtung vorhalten, warten und
instand setzen. Vorübergehende Verkehrssicherungsmaßnahmen durchführen. Die Kontrolle wird gesondert
vergütet.
Transportable Schutzeinrichtung wie in Vorposition beschrieben.
Menge: 8000,000 md
Zuordnung: 105

**04.03.0008 AEK f. transp. Schutzeinr. aufb.**
StL-Nr. 22110562590
Anfangs-/Endkonstruktion (AEK) für transportable
Schutzeinrichtung aufbauen und abbauen. Vorhalten, Kontrolle, Wartung und Instandsetzung werden gesondert
vergütet. Vorübergehende Verkehrssicherungsmaßnahmen
durchführen. 70 v. H. des Preises werden nach Aufbau,
der Rest nach Abbau vergütet.
AEK an OZ '04.03.0006.'
Menge: 2,000 St
Zuordnung: 105

**04.03.0009 AEK vorhalten wie Vorposition**
StL-Nr. 22110563001
Anfangs-/Endkonstruktion (AEK) für transportable
Schutzeinrichtung vorhalten, warten und instand setzen.
Vorübergehende Verkehrssicherungsmaßnahmen durchführen.
Die Kontrolle wird gesondert vergütet.
AEK wie in Vorposition beschrieben.
Menge: 50,000 Std
Zuordnung: 105

#### Unterabschnitt 04.04 SONSTIGES

**04.04.0001 Unterlage reinigen*Lose Teile auf. Selb.aufn.Kehrm.**
Unterlage reinigen. Anfallendes Kehrgut der Verwertung
nach Wahl des AN zuführen.
Unterlage ' = Asphalt- und Betonbefestigung.'
Lose Bestandteile von Schadstellen aufnehmen.
Vorübergehende Sicherungsmaßnahmen durchführen.
Selbstaufnehmende Kehrmaschine.
Menge: 2,500 h
Zuordnung: 113

USt %: 19,00
